# Grabenreinigung 2026/2027
Leistungsbeschreibung (GAEB DA XML 3.3, DA81)
Währung: EUR
Erstellt mit: CaliforniaX by G&W Software AG, CaliforniaX V25.1.03, 27.05.2026

## Grabenreinigung 2026/2027
Datum: 27.05.2026

### 01 Gewässer III.Ordnung, Maßnahmen des Unterhalts

*Hinweis: Besondere Vertragsbedingungen*
Besondere Vertragsbedingungen

1. Allgemeine Beschreibung

Die Arbeiten umfassen die Mäh- und Räumarbeiten an den Hauptabzugsgräben im gesamten Stadtgebiet. Diese sind in den beiliegenden Karten und in der Leistungsbeschreibung näher erläutert. Bei der Durchführung der Arbeiten sind gewässerökologische Belange besonders zu berücksichtigen. Die Vorschriften der Naturschutzgesetze (insb. §§ 39 und 44 BNatSchG) sind einzuhalten. Demzufolge können insbesondere Eingriffe in Schilf und Röhrichte nur mit Genehmigung des AG erfolgen. Sind solche Eingriffe nach Auffassung des AN erforderlich, ist dies mindestens mit einem Vorlauf von 2 Arbeitstagen anzukündigen.
Streckenweise sind die Grabenränder mit Baumreihen unterschiedlichen Alters bewachsen. Dies kann zu Behinderungen des Arbeitsablaufs und Änderungen der Arbeitsweise führen. Vegetationsbestände, soweit sie die Abflussprofile nicht beeinträchtigen sind schonend zu behandeln, insbesondere sind Eingriffe in das Wurzelwerk (Beschädigung durch Verdichtung, Abtrag, Überfüllung) zu vermeiden. Beim Einsatz von fahrenden Arbeitsmaschinen ist ein Mindestabstand des Fahrwerks von 1 m zum Böschungskopf einzuhalten. Wurzelbereiche von Bäumen dürfen nur mit Genehmigung des AG überfahren werden.
Gehölzbestände wie Bäume und Sträucher sind freizustellen, soweit der AG nichts anderes anordnet. Werden Gehölze beschädigt, erfolgt eine Gehölzwertberechnung nach "Methode Koch" durch den AG als Grundlage zum Schadensausgleich.
Teilweise sind Gewässerabschnitte von altem Baumbestand begleitet. In diesen Abschnitten kommt es zu erhöhten Aufwendungen durch die Beseitigung von Bruchholz. Ein erhöhter Aufwand hierfür wird in der Positionsbeschreibung im Leistungsverzeichnis gesondert berücksichtigt.
Einzelne Gewässerabschnitte weisen befestigte Grabensohlen auf. Hierbei kommen Schalen aus Beton und Rasengittersteine u. ä. zum Einsatz. Auflandungen in diesen Bereichen sind zu entfernen

Auf die Erfordernisse des DGUV zu Arbeitssicherheit und Gesundheitsschutzes wird ausdrücklich hingewiesen, insb. die Beachtung der DGUV-Regeln 114-014 - wasserbauliche Arbeiten, 114-017 - gärtnerische Arbeiten und 114-018 Waldarbeiten. Regelverstoß wird abgemahnt und führt im Wiederholungsfall zur Kündigung des Auftrags durch den AG.

2. Mäharbeiten

Der Umfang der Mäharbeiten umfasst Gewässersohle, Böschungen und Grabenrandstreifen in einer Breite von in der Regel 3 m. Der Grabenrandstreifen ist vor Beginn der Arbeiten an Gewässersohle und Böschungen zu mähen bzw. zu mulchen. Die Schnitthöhe beträgt zwischen 4-8 cm über der Bodenoberfläche. Die Wuchshöhe kann bis 3 m betragen. Gehölzaufwuchs bis zu einem Stamm-/ Astdurchmesser von 5 cm
(gemessen in 1 m über Gelände) ist Bestandteil der Mäharbeiten, soweit er den Abfluss behindert.

Der Anteil des erforderlichen Maschinen- oder manuellen Einsatzes ist vor Abgabe des Angebots durch den AN zu prüfen und in der Kalkulation angemessen zu berücksichtigen. Der Aufwand für die Reinigung von Durchlässen und Brücken wird gesondert vergütet.

Ist es aus hydraulischen Gründen möglich und aus ökologischen Gründen sinnvoll, werden Gewässerstrecken wechselseitig gemäht. Dabei wird die Gewässersohle  bis in eine Höhe von 2 m (gemessen aus der Achse/ Sohlenmitte) immer gemäht. Die Entscheidung hierüber wird durch die örtliche Bauaufsicht des AG getroffen. Hierüber erfolgt ein gesondertes Aufmaß.

Neben den turnusgemäßen Arbeiten in der Vegetationsruhephase können aufgrund besonderer Anlässe partielle Mäharbeiten in der Sommerzeit möglich sein. Diese werden entsprechend der Positionen im LV vergütet soweit nicht gesonderte Positionen aufgeführt sind.

3. Abfälle

Anfallendes Schnittgut wird vom  AN entweder auf dem Gewässerrandstreifen fein gemulcht oder gemäß der Angabe im LV bis 75 m gefördert und an erreichbaren Punkten abgelagert. Das Material wird dort zur ggfs. notwendigen Entwässerung gelagert ( max. 1 Woche), durch den AN geladen und anschließend durch den AN zur Verwertungsstelle transportiert.
Verwertungsstelle: Abfallwirtschaftshof der Entsorgungsbetriebe Speyer, Franz-Kirrmeier-Straße, Speyer

Anfallendes Boden- und Erdmaterial wird soweit möglich in den umliegenden Flächen flach eingebaut. Bodenabfuhr wird gesondert vergütet.

Da die Gewässer frei zugänglich sind, ist das Ablagern von wildem Müll und/ oder Schutt nicht zu verhindern, dies ist auch beim Einsatz von Maschinen zu berücksichtigen. Das Einsammeln und getrennte Ablagern von Siedlungsabfällen (Bauschutt, Metallschrott, Kunststoff, Glas, Gartenabfälle, Sperrmüll) ist Bestandteil der Leistung. Der Förderweg beträgt max. 75 m. Die Abfuhr erfolgt durch den AG.

4. Dauer des Vertrages

Der Vertrag wird für ein Jahr abgeschlossen. Eine Verlängerung um 1 Jahr ist im beiderseitigen Einvernehmen möglich.

5. Ausführungsfristen

Die Arbeiten müssen zwischen dem 01. Oktober und dem 01. März eines jeden Jahres ausgeführt werden.
Sommermahd erfolgt im Juni in der Regel vor den sog. Pfingsthochwässern.
Die Arbeiten sind so zu planen, dass 50% der Gesamtleistung jeweils bis zum 15. 11. des Auftragsjahrs ausgeführt sind.
Mit Abgabe des Angebots verpflichtet sich der Auftragnehmer, dass die Arbeiten im angegebenen Zeitraum abschließend ausgeführt werden. Die Arbeiten werden unterbrechungsfrei durchgeführt, unter Berücksichtigung von Wetter- und Bodenverhältnissen. Bei unvermeidlicher Unterbrechung werden die Arbeiten innerhalb von spätestens 7 Arbeitstagen nach Anforderung des Auftraggebers weitergeführt. Dies gilt auch für die Sommermahd.

6. Mitarbeiter

Es ist sicherzustellen, dass mindestens ein Mitarbeiter auf der Baustelle telefonisch erreichbar und der deutschen Sprache mächtig ist. Dem Auftraggeber ist in geeigneter Weise darzulegen, dass die Mitarbeiter vor Ort Kenntnis über die ökologischen Besonderheiten des Arbeitsbereichs haben und auch in Sachen Unfallschutz unterwiesen sind. Dies ist z. B. mit Zertifikaten nachzuweisen werden

7. Maschinelle Ausstattung

Die Stadt Speyer hat den Klimanotstand erklärt und strebt eine Klimaneutralität an. Zudem erfolgt die Ausführung der Leistung in sensiblen Naturräumen. Dafür ist eine umweltgerechte Ausrüstung der Fahrzeuge und Geräte unabdingbar. Deshalb werden schadstoffarme Fahrzeuge im betriebseigenen Fuhrpark (addblue, Rußfilter, gewässerunschädliche Hydrauliköle, neue Motortechniken) besonders gewürdigt und sind darzustellen.
Die Geräte können auch zugemietet werden. Mit der Angebotsabgabe ist ein Nachweis beizulegen, dass die Geräte für den Auftragszeitraum zur Abarbeitung des Arbeitsumfangs zur Verfügung stehen.

Ausstattung Maschinen

Bagger 22 to o. vglb., Ausleger 9 m / Baujahr:

Mähkorb, schwenkbar
Grabenräumlöffel, schwenkbar
Mulchmäher, schwenkbar

Raupenbagger 7,5 to o. vglb. / Baujahr:

Mähkorb, schwenkbar
Grabenräumlöffel, schwenkbar
Mulchmäher, schwenkbar
Radbagger 12 to o. vglb. / Baujahr:
Mähkorb, schwenkbar
Grabenräumlöffel, schwenkbar
Mulchmäher, schwenkbar
Minibagger 2,8 to o. vglb. / Baujahr:
Mähkorb, schwenkbar
Schlepper 130 kW o. vglb. / Baujahr:
add blue-Technik für Schlepper
Frontmulcher
Forstmulcher
Ausleger 7 m
Schlegelmulcher, schwenkbar

LKW mit Ladekran (6 m Ausladung) / o.vglb., Baujahr:

Greifer für Ladekran

7. Preisermittlung und Vergütung

Die angebotenen Preise umfassen die beschriebene Leistung einschl. des erforderlichen Maschineneinsatzes an den jeweiligen Arbeitsstellen. Kosten für Maschinen an- und -abtransporte werden nicht gesondert vergütet.
Jahreszeitlich und witterungsbedingt können die Gräben in unterschiedlichem Ausmaß wassergefüllt sein. Dadurch bedingte Erschwernis berechtigt nicht zu Nachforderungen.
Stundenlohnarbeiten bedürfen der besonderen Anordnung der örtlichen Bauleitung des AG und sind am folgenden Arbeitstag zur Anerkennung vorzulegen.
Der Aufwand für die Umfahrung von Brücken und Stegen, die nicht die notwendige Belastbarkeit aufweisen, wird nicht gesondert vergütet.

8. Lage, Anfahrt der Baustellen

Die Arbeitsstellen sind über das gesamte Stadtgebiet verteilt. Die Anfahrt zu den einzelnen Einsatzorten ist in die Einheitspreise einzukalkulieren. Zwischentransporte werden nicht vergütet.
Zufahrtswege zu privaten Grundstücken dürfen durch die Arbeiten nicht versperrt werden. Die Belastungs-/ Tragfähigkeit von Zufahrtswegen ist unterschiedlich und kann sich witterungsbedingt verändern. Bei Material- und Maschinentransporten ist dies zu berücksichtigen.
Überfahrten, Stege und Brücken, die der Belastung nicht entsprechen, sind zu umfahren. Der Aufwand hierfür wird nicht gesondert vergütet. Für Schäden an Wegen und Bauwerken, die im Zusammenhang mit der Ausführung der Arbeiten entstehen ist der AN schadenersatzpflichtig.
Der Bieter hat sich über die Besonderheiten der Örtlichkeiten informiert und bestätigt dies durch seine Unterschrift.
Erforderliche Sicherungsmaßnahmen der Arbeitsstellen (Absperrungen, Beleuchtung, Kontrollen) sind Aufgabe des AN. Im Verkehrsbereich sind entsprechende Genehmigungen hierfür erforderlich und rechtzeitig bei den entsprechenden Dienststellen zu beantragen.
Öffentliche Verkehrsflächen sind grundsätzlich von Verunreinigungen freizuhalten, unvermeidbare Verschmutzungen sind umgehend zu säubern.

9. Abnahme

Die Abnahme der Leistungen erfolgt durch Niederschrift. Die Abnahme kann durch den AN nach Beendigung von Arbeiten an Einzelgräben beantragt werden. Abschnittsweise Abnahmen erfolgen nicht.

10. Abrechnung

Abschlagsrechnungen können gestellt werden. 50% der Auftragssumme müssen im Auftragsjahr abgerechnet werden. Hierzu ist die Rechnung bis spätestens 01.12. einzureichen.
Die Schlussrechnung ist 4 Wochen nach Fertigstellung der Arbeiten mit prüffähigen Nachweisen versehen in 2-facher Ausfertigung beim AG einzureichen.

#### 01.01 Fischergraben

**01.01.0001 Von Verdolung (Autohaus) bis Brücke Höhe Feuerwache**
Von Verdolung (Autohaus) bis Brücke Höhe Feuerwache

Grabensohle und Böschungen beidseits mähen,
Tiefe: ca. 1-1,5 m, Böschungen 1:1, teilweise befestigt (Rasengitterstein)
Böschungskopf an der Ostseite (Wohnbebauung) freimähen,
Rückschnitt vorh. Gehölze, Ziel: Abflussprofil soweit freistellen, dass auch jährliche Nachtriebe nicht hinderlich werden
Sohle räumen und profilieren, anfallender Aushub ist seitlich am Graben profilgerecht einzubauen
Mähgut ist zu fördern, zu laden und zu Abladestelle des AG zu transportieren
Dieser Abschnitt ist nicht mit Fahrzeugen zu erreichen, 100% Handarbeit
Menge: 176,000 m

**01.01.0002 Sommermahd 2026**
Sommermahd 2026
Abschnitt der zuvor genannten Position
Durchführung eines 2. Schnitts nach Aufforderung
durch den AG innerhalb von 14 Tagen unter Beachtung
artenschutzrechtlicher Grundsätze
- Sohle
- Böschung beidseitig bis in eine Höhe von 0,5-1,0 m
- Bankett
Menge: 176,000 m

**01.01.0003 Von Brücke bis Gabelung Flugplatzgraben**
Von Brücke bis Gabelung Flugplatzgraben
Grabensohle und Böschungen beidseits mähen,
Tiefe c. 1-1,5 m, Böschungen 1:1 (1,5)
Böschungskopf an der Ostseite (Wohnbebauung) freimähen,
Rückschnitt vorh. Gehölze, Ziel: Abflussprofil soweit freistellen, dass auch jährliche Nachtriebe nicht hinderlich werden
Sohle räumen und profilieren, anfallender Aushub ist seitlich am Graben profilgerecht einzubauen
Mähgut ist zu fördern, zu laden und zu Abladestelle des AG zu transportieren
Dieser Abschnitt ist in Teilabschnitten von ca. 40% Handarbeit
Menge: 606,000 m

**01.01.0004 Sommermahd 2026**
Sommermahd 2026
Abschnitt der zuvor genannten Position
Durchführung eines 2. Schnitts nach Aufforderung
durch den AG innerhalb von 14 Tagen unter Beachtung
artenschutzrechtlicher Grundsätze
- Sohle
- Böschung beidseitig bis in eine Höhe von 0,5-1,0 m
- Bankett
Menge: 606,000 m

**01.01.0005 Flugplatzgraben bis Rheinhäuser Straße**
Flugplatzgraben bis Rheinhäuser Straße
Grabensohle und Böschungen beidseits mähen,
Tiefe 1,5 m, Böschungen 1:1
Böschungskopf beidseits freimähen,
Rückschnitt vorh. Gehölze, Ziel: Abflussprofil soweit freistellen, dass auch jährliche Nachtriebe nicht hinderlich werden
Sohle räumen und profilieren, anfallender Aushub ist seitlich am Graben profilgerecht einzubauen
Mähgut ist zu fördern, zu laden und zu Abladestelle des AG zu transportieren
Dieser Abschnitt ist zu etwa 100% Handarbeit
Menge: 128,000 m

**01.01.0006 Sommermahd 2026**
Sommermahd 2026
Abschnitt der zuvor genannten Position
Durchführung eines 2. Schnitts nach Aufforderung
durch den AG innerhalb von 14 Tagen unter Beachtung
artenschutzrechtlicher Grundsätze
- Sohle
- Böschung beidseitig bis in eine Höhe von 0,5-1,0 m
- Bankett
Menge: 128,000 m

**01.01.0007 von Rheinhäuser Str. bis Naturschutzgebiet**
von Rheinhäuser Str. bis Naturschutzgebiet
Zufahrtsweg beidseitig
Grabensohle und Böschungen beidseits mähen,
Tiefe ca. 1,5 m, Böschungen 1:1,5
Böschungskopf beidseits freimähen,
Rückschnitt vorh. Gehölze, Ziel: Abflussprofil soweit freistellen, dass auch jährliche Nachtriebe nicht hinderlich werden
Sohle räumen und profilieren, anfallender Aushub ist seitlich am Graben profilgerecht einzubauen
Mähgut ist zu fördern, zu laden und zu Abladestelle des AG zu transportieren
Dieser Abschnitt ist zu etwa 15% Handarbeit
Menge: 180,000 m

**01.01.0008 Sommermahd 2026**
Sommermahd 2026
Abschnitt der zuvor genannten Position
Durchführung eines 2. Schnitts nach Aufforderung
durch den AG innerhalb von 14 Tagen unter Beachtung
artenschutzrechtlicher Grundsätze
- Sohle
- Böschung beidseitig bis in eine Höhe von 0,5-1,0 m
- Bankett
Menge: 180,000 m

**01.01.0009 Rohrdurchlässe und Brücken**
Rohrdurchlässe und Brücken
an den beiden Enden die Köpfe mähen
Durchlässe von beiden Seiten 2 m tief reinigen,
Substratauflage von ca. 10 cm Dicke ist aus Artenschutzgründen zu belassen
Brücken/Stege unter einer Breite von 2 m werden übermessen
Menge: 10,000 St

**01.01.0010 Sommermahd 2026**
Sommermahd 2026
Rohdurchlässe und Brücken der zuvor genannten Position
Durchführung eines 2. Schnitts nach Aufforderung
durch den AG innerhalb von 14 Tagen unter Beachtung
artenschutzrechtlicher Grundsätze
- an den beiden Enden die Köpfe mähen
Menge: 10,000 St

#### 01.02 Flugplatzgraben

**01.02.0001 Kleingartenbereich**
Kleingartenbereich
Grabensohle und Böschungen beidseits mähen,
Grabentiefe ca. 2 m, Böschungen 1:1
Böschungskopf beidseits (Wohnbebauung) freimähen,
Rückschnitt vorh. Gehölze, Ziel: Abflussprofil soweit freistellen, dass auch jährliche Nachtriebe nicht hinderlich werden
Sohle räumen und profilieren, anfallender Aushub ist seitlich am Graben profilgerecht einzubauen
Gepflasterte Böschungsteile von Aufwuchs säubern
Mähgut ist zu fördern, zu laden und zu Abladestelle des AG zu transportieren
Dieser Abschnitt ist nicht mit Fahrzeugen zu erreichen, 100% Handarbeit
Menge: 80,000 m

**01.02.0002 Flugplatzbereich**
Flugplatzbereich
Fahrweg einseitig
Grabensohle und Böschungen beidseits mähen,
Tiefe 1,5-2 m, Böschungen 1:1 (1,5)
Böschungskopf an der Kleingartenseite freimähen,
einschl. Bewuchs durch Brombeeren
Sohle räumen und profilieren, anfallender Aushub ist seitlich am Graben profilgerecht einzubauen
Mähgut ist zu fördern, zu laden und zu Abladestelle des AG zu transportieren
Dieser Abschnitt ist zu etwa 15% Handarbeit
Menge: 380,000 m

**01.02.0003 Rohrdurchlässe und Brücken**
Rohrdurchlässe und Brücken
an den beiden Enden die Köpfe mähen
Durchlässe von beiden Seiten 2 m tief reinigen,
Substratauflage von ca. 10 cm Dicke ist aus Artenschutzgründen zu belassen
Brücken/Stege unter einer Breite von 2 m werden übermessen.
Durchführung eines 2. Schnitts nach Aufforderung
durch den AG innerhalb von 14 Tagen unter Beachtung
artenschutzrechtlicher Grundsätze.
Menge: 1,000 St

**01.02.0004 Sommermahd 2026**
Sommermahd 2026
Rohdurchlässe und Brücken der zuvor genannten Position
Durchführung eines 2. Schnitts nach Aufforderung
durch den AG innerhalb von 14 Tagen unter Beachtung
artenschutzrechtlicher Grundsätze
- an den beiden Enden die Köpfe mähen
Menge: 1,000 St

#### 01.03 Renngraben

**01.03.0001 Regenauslass bis Anfang Spielplatz Haspelweg**
Regenauslass bis Anfang Spielplatz Haspelweg
Grabensohle (im Bereich des Auslasses gepflastert, im weiteren Verlauf mit Rasengitterplatten befestigt) und Böschungen (zur Hälfte der Höhe Rasengitterplatten) beidseits mähen,
Tiefe ca. 1,5 m, Böschungen 1:1 (1,5)
Sohle räumen, anfallender Aushub ist seitlich am Graben profilgerecht einzubauen
Mähgut ist zu fördern, zu laden und zu Abladestelle des AG zu transportieren
Dieser Abschnitt ist teilweise mit Fahrzeugen zu erreichen, 30% Handarbeit
Menge: 111,000 m

**01.03.0002 Grabenaufweitung**
Grabenaufweitung
im Abschnitt 03.01. mit Anschluss an den Graben
Länge parallel zu Grabenverlauf im Mittel ca. 20 m
Breite im Mittel ca. 9 m
angegebene Maße einschl. Böschungen1:2 - 1:3. Im Bereich des Beckens
befindet sich eine Aufhöhung mit Gehölz, das zu erhalten ist.
Sohle räumen, Böschungen mähen, anfallender Aushub ist seitlich außerhalb des Beckens profilgerecht einzubauen.
Mähgut ist zu fördern, zu laden und zur Abladestelle des AG zu transportieren.
Der Abschnitt ist teilweise mit Fahrzeugen zu erreichen, 30% Handarbeit
Menge: 1,000 St

**01.03.0003 Spielplatz bis Anfang Ackernutzung**
Spielplatz bis Anfang Ackernutzung
Grabensohle und Böschungen beidseits mähen, Grabensohle und ca. die Hälfte der Böschungshöhe sind mit Rasengitterplatten befestigt
Grabentiefe ca. 1,4 m, Böschungen ca. 1:1
Böschungskopf beidseitig freimähen,
Rückschnitt vorh. Gehölze, Ziel: Abflussprofil soweit freistellen, dass auch jährliche Nachtriebe nicht hinderlich werden
Sohle räumen, anfallender Aushub wird Eigentum des AN, ist aufzuladen und zu behandeln/ entsorgen.
Mähgut ist zu fördern, zu laden und zu Abladestelle des AG zu transportieren
Dieser Abschnitt ist einseitig mit Fahrzeugen zu erreichen, 25 % Handarbeit
Menge: 182,000 m

**01.03.0004 Acker bis Durchlass am Germannsberg**
Acker bis Durchlass am Germannsberg
Grabenrandstreifen (Fahrweg) Breite 2,5 m mähen
Tiefe 1,5 - 2 m, Böschungen 1:1 (1,5)
Grabensohle und Böschungen beidseits mähen, Grabensohle und ca. die Hälfte der Böschungshöhe sind mit Rasengitterplatten befestigt.
Böschungskopf an der Ostseite (Kleingärten) freimähen,
Rückschnitt vorh. Gehölze, Ziel: Abflussprofil soweit freistellen, dass auch jährliche Nachtriebe nicht hinderlich werden
Sohle räumen, anfallender Aushub ist seitlich am Graben profilgerecht einzubauen
Mähgut ist auf dem Randstreifen flach einzubauen und mit dem Forstmulcher zu mulchen
Dieser Abschnitt ist mit Fahrzeugen zu erreichen, Anteil Handarbeit ca. 20%
Menge: 227,000 m

**01.03.0005 Durchlass Germannsberg bis Durchlass B39**
Durchlass Germannsberg bis Durchlass B39
Grabensohle und Böschungen beidseits mähen, Grabensohle und ca. die Hälfte der Böschungshöhe sind mit Rasengitterplatten befestigt.
Tiefe ca. 1,5 m, Böschungen 1:1 (1,5)
Böschungskopf an der Ostseite freimähen,
Rückschnitt vorh. Gehölze, Ziel: Abflussprofil soweit freistellen, dass auch jährliche Nachtriebe nicht hinderlich werden
Bäume in der Sohle gem. folgender Positionen
Sohle räumen, anfallender Aushub ist seitlich am Graben profilgerecht einzubauen
Mähgut ist zu fördern, zu laden und zu Abladestelle des AG zu transportieren
Dieser Abschnitt ist teilweise mit Fahrzeugen zu erreichen, 20% Handarbeit
Menge: 58,000 m

**01.03.0006 Brücke Haspelweg, Durchlass reinigen**
Brücke Haspelweg, Durchlass reinigen
an den beiden Enden die Köpfe mähen
Durchlässe von beiden Seiten 2 m tief reinigen,
Substratauflage von ca. 10 cm Dicke ist aus Artenschutzgründen zu belassen
Brücken/Stege unter einer Breite von 2 m werden übermessen
Menge: 1,000 St

**01.03.0007 Rohrdurchlässe und Brücken**
Rohrdurchlässe und Brücken
an den beiden Enden die Köpfe mähen
Durchlässe von beiden Seiten 2 m tief reinigen,
Substratauflage von ca. 10 cm Dicke ist aus Artenschutzgründen zu belassen
Brücken/Stege unter einer Breite von 2 m werden übermessen
Menge: 3,000 St

#### 01.04 Renngraben Richtung Südwesten

**01.04.0001 Renngraben entl. Niederfeldweg**
Renngraben entl. Niederfeldweg
von Brücke Closweg bis landwirtschaftliche Brücke
Grabenrandstreifen einseitig ca. 3-4 m breit auf ca. 350 m Länge
im Ackerbereich vormähen (Fahrweg)
Grabensohle und Böschungen beidseits mähen,
Tiefe c. 1-1,5 m, Böschungen 1:1 (1,5)
Böschungskopf beidseits freimähen,
Rückschnitt vorh. Gehölze, Ziel: Abflussprofil soweit freistellen, dass auch jährliche Nachtriebe nicht hinderlich werden
Sohle räumen und profilieren, anfallender Aushub ist seitlich am Graben profilgerecht einzubauen
Mähgut ist zu fördern, zu laden und zu Abladestelle des AG zu transportieren
Dieser Abschnitt ist in Teilabschnitten von ca. 20% Handarbeit
Menge: 564,000 m

**01.04.0002 Renngraben entlang Kirschweg**
Renngraben entlang Kirschweg
ab Brücke bis Aussiedlerhof
Grabenrandstreifen einseitig ca. 3-4 m breit vormähen (Fahrweg)
Grabensohle und Böschungen beidseits mähen,
Tiefe c. 1-1,5 m, Böschungen 1:1 (1,5)
Böschungskopf beidseits freimähen,
Rückschnitt vorh. Gehölze, Ziel: Abflussprofil soweit freistellen, dass auch jährliche Nachtriebe nicht hinderlich werden
Sohle räumen und profilieren, anfallender Aushub ist seitlich am Graben profilgerecht einzubauen
Mähgut ist zu fördern, zu laden und zu Abladestelle des AG zu transportieren
Dieser Abschnitt ist in Teilabschnitten von ca. 10% Handarbeit
Menge: 396,000 m

**01.04.0003 Renngraben unterhalb Stadtgärtnerei bis Closweg**
Renngraben unterhalb Stadtgärtnerei bis Closweg
Grabensohle und Böschungen beidseits mähen,
Tiefe c. 1-1,5 m, Böschungen 1:1 (1,5)
Böschungskopf beidseits freimähen,
Rückschnitt vorh. Gehölze, Ziel: Abflussprofil soweit freistellen, dass auch jährliche Nachtriebe nicht hinderlich werden
Sohle räumen und profilieren, anfallender Aushub ist seitlich am Graben profilgerecht einzubauen
Mähgut ist zu fördern, zu laden und zu Abladestelle des AG zu transportieren
Dieser Abschnitt ist in Teilabschnitten von ca. 10% Handarbeit
Menge: 448,000 m

**01.04.0004 Rohrdurchlässe und Brücken**
Rohrdurchlässe und Brücken
an den beiden Enden die Köpfe mähen
Durchlässe von beiden Seiten 2 m tief reinigen,
Substratauflage von ca. 10 cm Dicke ist aus Artenschutzgründen zu belassen
Brücken/Stege unter einer Breite von 2 m werden übermessen
Menge: 2,000 St

#### 01.05 Closhorstgraben

**01.05.0001 nördl Kugelfang/ westlich Closweg**
nördl Kugelfang/ westlich Closweg
Grabenrandstreifen einseitig ca. 3-4 m breit vormähen (Fahrweg)
Grabensohle und Böschungen beidseits mähen,
Tiefe c. 1-1,5 m, Böschungen 1:1 (1,5)
Böschungskopf beidseits freimähen,
Rückschnitt vorh. Gehölze, Ziel: Abflussprofil soweit freistellen, dass auch jährliche Nachtriebe nicht hinderlich werden
Sohle räumen und profilieren, anfallender Aushub ist seitlich am Graben profilgerecht einzubauen
Mähgut ist zu fördern, zu laden und zu Abladestelle des AG zu transportieren
Dieser Abschnitt ist in Teilabschnitten von ca. 10% Handarbeit
Menge: 254,000 m

**01.05.0002 Rohrdurchlässe und Brücken**
Rohrdurchlässe und Brücken
an den beiden Enden die Köpfe mähen
Durchlässe von beiden Seiten 2 m tief reinigen,
Substratauflage von ca. 10 cm Dicke ist aus Artenschutzgründen zu belassen
Brücken/Stege unter einer Breite von 2 m werden übermessen
Menge: 1,000 St

#### 01.06 Hasenpfühler Weidegraben

**01.06.0001 von Auestraße bis Straße an der Hofweide**
von Auestraße bis Straße an der Hofweide
Fahrweg einseitig vorhanden (Schotter)
Grabensohle und Böschungen beidseits mähen,
Tiefe 1,2 - 1,5 m, Böschungen 1:1
Böschungskopf an der Seite Wohnbebauung freimähen,
Rückschnitt vorh. Gehölze, Ziel: Abflussprofil soweit freistellen, dass auch jährliche Nachtriebe nicht hinderlich werden
Sohle räumen und profilieren, anfallender Aushub ist seitlich am Graben profilgerecht einzubauen
Einläufe, befestigt mit Wasserbausteinen sind zu reinigen und von Bewuchs zu säubern (Handarbeit)
Mähgut ist zu fördern, zu laden und zu Abladestelle des AG zu transportierenDieser Abschnitt ist zu etwa 40% Handarbeit
Menge: 172,000 m

**01.06.0002 An der Hofweide bis Steg Ludwigshof (Koppeln)**
An der Hofweide bis Steg Ludwigshof (Koppeln)
Fahrweg einseitig 2,5 m breit vormulchen
Grabensohle (im Bereich des Auslasses mit Flussbausteinen befestigt, ca. 13 x 10 m) und Böschungen beidseits mähen, Geländer (2x ca. 13 m) freistellen (Schlingpflanzen entfernen)
Tiefe ca. 2 m, Böschungen 1:1 (1,5)
Böschungskopf beidseits freimähen,
Rückschnitt vorh. Gehölze, Ziel: Abflussprofil soweit freistellen, dass auch jährliche Nachtriebe nicht hinderlich werden
Sohle räumen und profilieren, anfallender Aushub ist seitlich am Graben profilgerecht einzubauen
Mähgut ist im Umfeld flach einzubauen und mit dem Forstmulcher zu mulchen
Menge: 324,000 m

**01.06.0003 Steg Ludwigshof bis Franzosengraben**
Steg Ludwigshof bis Franzosengraben
Grabensohle und Böschungen beidseits mähen,
Böschungskopf beidseits freimähen,
Rückschnitt vorh. Gehölze, Ziel: Abflussprofil soweit freistellen, dass auch jährliche Nachtriebe nicht hinderlich werden
Sohle räumen, vorhandene Sohlschalen reinigen, anfallender Aushub ist seitlich am Graben profilgerecht einzubauen
Mähgut ist auf dem Grabenrandstreifen flach einzubauen und mit dem Forstmulcher zu mulchen
Menge: 1308,000 m

**01.06.0004 Rohrdurchlässe und Brücken**
Rohrdurchlässe und Brücken
an den beiden Enden die Köpfe mähen
Durchlässe von beiden Seiten 2 m tief reinigen,
Substratauflage von ca. 10 cm Dicke ist aus Artenschutzgründen zu belassen
Brücken/Stege unter einer Breite von 2 m werden übermessen
Menge: 5,000 St

#### 01.07 Stöckelgraben

**01.07.0001 Franzosengraben bis Sportgebiet**
Franzosengraben bis Sportgebiet
begleitender befestigter Weg ca. 30% geschottert, 70% asphaltiert
mit Baumreihe
Grabensohle und Böschungen beidseits mähen,
Böschungskopf an der Wohnbebauung freimähen,
Grabentiefe 2,0-2,5 m, Böschungen 1:1, stellenweise steiler
Rückschnitt vorh. Gehölze, Ziel: Abflussprofil soweit freistellen, dass auch jährliche Nachtriebe nicht hinderlich werden
Sohle räumen und profilieren, anfallender Aushub ist seitlich am Graben profilgerecht einzubauen
Mähgut ist zu fördern, zu laden und zu Abladestelle des AG zu transportieren
Dieser Abschnitt ist zu etwa 20% Handarbeit
Menge: 1750,000 m

**01.07.0002 Sportgebiet bis Industriegleis**
Sportgebiet bis Industriegleis
Grabensohle und Böschungen beidseits mähen,
Grabentiefe ca. 1,5 m, Böschungen 1:1,5
Böschungskopf an der Seite Kleingärten und Bebauung freimähen,
Rückschnitt vorh. Gehölze, Ziel: Abflussprofil soweit freistellen, dass auch jährliche Nachtriebe nicht hinderlich werden
Sohle räumen und profilieren, anfallender Aushub ist seitlich am Graben profilgerecht einzubauen
Mähgut ist zu fördern, zu laden und zu Abladestelle des AG zu transportieren. Dieser Abschnitt ist nicht mit Fahrzeugen erreichbar, 100% Handarbeit
Menge: 260,000 m

**01.07.0003 Rohrdurchlässe und Brücken**
Rohrdurchlässe und Brücken
an den beiden Enden die Köpfe mähen
Durchlässe von beiden Seiten 2 m tief reinigen,
Substratauflage von ca. 10 cm Dicke ist aus Artenschutzgründen zu belassen
Brücken/Stege unter einer Breite von 2 m werden übermessen
Menge: 9,000 St

#### 01.08 Schlangenwühlgraben

**01.08.0001 Viehtriftstraße bis Brücke Industriegleis**
Viehtriftstraße bis Brücke Industriegleis
Der Graben führt durch Privatgärten, Einfahrt Viehtriftstr. 49/51
Grabensohle und Böschungen beidseits mähen,
Tiefe ca. 1,2 - 1,5 m, Böschungen 1:1
Böschungskopf beidseits freimähen,
Rückschnitt vorh. Gehölze, Ziel: Abflussprofil soweit freistellen, dass auch jährliche Nachtriebe nicht hinderlich werden
Sohle räumen und profilieren, anfallender Aushub wird Eigentum des AN und ist vorschriftsgemäß zu entsorgen.
Mähgut ist zu fördern, zu laden und zu Abladestelle des AG zu transportieren. Dieser Abschnitt ist nicht mit Fahrzeugen zu erreichen, 100% Handarbeit
Menge: 50,000 m

**01.08.0002 Tierheim und Ausgleichsfläche**
Tierheim und Ausgleichsfläche
Grabensohle und Böschungen beidseits mähen,
Tiefe c. 1-1,5 m, Böschungen 1:1 (1,5)
Böschungskopf beidseits freimähen,
Rückschnitt vorh. Gehölze, Ziel: Abflussprofil soweit freistellen, dass auch jährliche Nachtriebe nicht hinderlich werden
Sohle räumen und profilieren, anfallender Aushub ist seitlich am Graben profilgerecht einzubauen
Mähgut ist zu fördern, zu laden und zu Abladestelle des AG zu transportieren
Dieser Abschnitt ist in Teilabschnitten von ca. 20% Handarbeit
Menge: 105,000 m

**01.08.0003 Rohrdurchlässe und Brückenan den beiden Enden die Köpfe mähen**
Rohrdurchlässe und Brückenan den beiden Enden die Köpfe mähen
Durchlässe von beiden Seiten 2 m tief reinigen,
Substratauflage von ca. 10 cm Dicke ist aus Artenschutzgründen zu belassen
Brücken/Stege unter einer Breite von 2 m werden übermessen
Menge: 1,000 St

#### 01.09 Franzosengraben

**01.09.0001 Schöpfwerk**
Schöpfwerk

Im Einlaufbereich des Schöpfwerks gepflasterte Fläche säubern, dabei Schwemmgut und Bewuchs entfernen, einschl. gepflasterter Böschungsbereiche
Menge: 80,000 m2

**01.09.0002 Schöpfwerk bis BAB 61-Brücke**
Schöpfwerk bis BAB 61-Brücke
Grabenrandstreifen, einseitig 2,5 m breit mulchen (Fahrweg)
Grabensohle und Böschungen beidseits mähen,
Grabentiefe 2,5 m, Böschungsneigung ca. 1:2
Böschungskopf beidseits freimähen,
Rückschnitt vorh. Gehölze, Ziel: Abflussprofil soweit freistellen, dass auch jährliche Nachtriebe nicht hinderlich werden
Sohle räumen und profilieren, anfallender Aushub ist seitlich am Graben profilgerecht einzubauen
Mähgut kann auf dem Randstreifen einplaniert werden und ist anschließend mit Forstmulcher zu mulchen.
Menge: 265,000 m

**01.09.0003 BAB 61 bis landwirtschaftliche Brücke**
BAB 61 bis landwirtschaftliche Brücke
Grabenrandstreifen (Fahrweg) mulchen
Entlang des Grabens befindet sich ein alter Pappelbestand. In diesem Bereich ist mit verstärktem Auftreten von Bruchholz zu rechnen
Grabensohle und Böschungen beidseits mähen,
Grabentiefe 2-2,5 m, Böschungen ca. 1:1,5
Hauptgerinne mit Sohlschalen
Parallelgerinne, Sohle insgesamt ca. 3 m breit
Böschungskopf freimähen,
Rückschnitt vorh. Gehölze, Ziel: Abflussprofil soweit freistellen, dass auch jährliche Nachtriebe nicht hinderlich werden
Sohle räumen und profilieren, anfallender Aushub ist seitlich am Graben profilgerecht einzubauen
Mähgut kann auf dem Grabenrandstreifen einplaniert und mit Forstmulcher gemulcht werden.
Bruchholz ist aus dem Grabenprofil zu entnehmen. Soweit nicht mulchbar ist das Holz in transportable Stücke zu schneiden und außerhalb des Fahrstreifens und des Gewässers als Totholzhaufen zu schichten.
Menge: 213,000 m

**01.09.0004 landwirtsch. Brücke bis Stöckelgraben**
landwirtsch. Brücke bis Stöckelgraben
Grabenrandstreifen ca. 3,0 m breit mulchen (Fahrweg)
Entlang des Grabens befindet sich eine Reihe alter Pappeln. Hier ist verstärkt mit Bruchholz zu rechnen.
Grabensohle und Böschungen beidseits mähen,
Grabentiefe 2,2-2,5 m, Böschungen 1:1 - 1:1,5
Böschungskopf freimähen,
Rückschnitt vorh. Gehölze, Ziel: Abflussprofil soweit freistellen, dass auch jährliche Nachtriebe nicht hinderlich werden
Sohle räumen und profilieren, anfallender Aushub ist seitlich am Graben profilgerecht einzubauen
Mähgut kann auf dem Grabenrandstreifen einplaniert und mit Forstmulcher gemulcht werden.
Bruchholz ist aus dem Grabenprofil zu entnehmen. Soweit nicht mulchbar ist das Holz in transportable Stücke zu schneiden und außerhalb des Fahrstreifens und des Gewässers als Totholzhaufen zu schichten.
Menge: 1431,000 m

**01.09.0005 Stöckelgraben bis Beginn Campingplatz**
Stöckelgraben bis Beginn Campingplatz
Grabenrandstreifen Ostseite ca. 4 m breit mulchen
Grabenrandstreifen (mit Baumreihe) 6 m breit mulchen
Grabensohle und Böschungen beidseits mähen,
Grabentiefe 2,0-2,5 m, Böschungen 1:1,5
Rückschnitt vorh. Gehölze, Ziel: Abflussprofil soweit freistellen, dass auch jährliche Nachtriebe nicht hinderlich werden
Sohle räumen und profilieren, anfallender Aushub ist seitlich am Graben profilgerecht einzubauen
Mähgut kann auf dem Grabenrandstreifen einplaniert und mit Forstmulcher gemulcht werden.
Menge: 411,000 m

**01.09.0006 Campingplatz von Beginn bis Zufahrt**
Campingplatz von Beginn bis Zufahrt
Grabenrandstreifen 3 m breit mulchen
Grabensohle und Böschungen beidseits mähen,
Grabentiefe 2,0-2,5 m, Böschungen 1:1,5
Rückschnitt vorh. Gehölze, Ziel: Abflussprofil soweit freistellen, dass auch jährliche Nachtriebe nicht hinderlich werden
Sohle räumen und profilieren, anfallender Aushub ist seitlich am Graben profilgerecht einzubauen
Mähgut kann auf dem Grabenrandstreifen einplaniert und mit Forstmulcher gemulcht werden.
Menge: 294,000 m

**01.09.0007 Einfahrt Camping bis Wohnbebauung**
Einfahrt Camping bis Wohnbebauung
Grabenrandstreifen einseitig ca. 3-4 m breit vormähen (Fahrweg)
Grabensohle und Böschungen beidseits mähen,
Tiefe 1,2 bis 1,5 m, Böschungen 1: 1,5 (2)
Böschungskopf beidseits freimähen,
Rückschnitt vorh. Gehölze, Ziel: Abflussprofil soweit freistellen, dass auch jährliche Nachtriebe nicht hinderlich werden
Sohle räumen und profilieren, anfallender Aushub ist seitlich am Graben profilgerecht einzubauen
Mähgut kann auf dem Grabenrandstreifen einplaniert und mit Forstmulcher gemulcht werden.
Menge: 722,000 m

**01.09.0008 Wohnbebauung bis Auestraße**
Wohnbebauung bis Auestraße
Grabensohle und Böschungen beidseits mähen,
Böschungskopf an der Ostseite (Wohnbebauung) freimähen,
Rückschnitt vorh. Gehölze, Ziel: Abflussprofil soweit freistellen, dass auch jährliche Nachtriebe nicht hinderlich werden
Sohle räumen und profilieren, anfallender Aushub ist seitlich am Graben profilgerecht einzubauen
Mähgut ist zu fördern, zu laden und zu Abladestelle des AG zu transportieren
Dieser Abschnitt ist nicht mit Fahrzeugen zu erreichen, 100% Handarbeit
Menge: 134,000 m

**01.09.0009 Rohrdurchlässe und Brücken**
Rohrdurchlässe und Brücken
an den beiden Enden die Köpfe mähen
Durchlässe von beiden Seiten 2 m tief reinigen,
Substratauflage von ca. 10 cm Dicke ist aus Artenschutzgründen zu belassen
Brücken/Stege unter einer Breite von 2 m werden übermessen
Menge: 7,000 St

#### 01.10 Auslaufgraben

**01.10.0001 Überlauf Schöpfwerk**
Überlauf Schöpfwerk
Grabenrandstreifen, an drei Seiten 2,5 m breit mulchen jeweils ca. 30 m
2 armiger Auslaufbereich, Grabensohle, gepflastert und Böschungen bis halbe Höhe gepflastert, beidseits mähen,
Grabentiefe 3 m, Böschungsneigung ca. 1:1
Böschungskopf beidseits und Mitte freimähen,
Rückschnitt vorh. Gehölze, Ziel: Abflussprofil soweit freistellen, dass auch jährliche Nachtriebe nicht hinderlich werden
Sohle räumen und profilieren, anfallender Aushub ist seitlich am Graben profilgerecht einzubauen
Mähgut kann auf dem Randstreifen einplaniert werden und ist anschließend mit Forstmulcher zu mulchen.
Menge: 160,000 m2

**01.10.0002 Schöpfwerk bis Brücke (Rohrdurchlass 8 m)**
Schöpfwerk bis Brücke (Rohrdurchlass 8 m)
Grabenrandstreifen, einseitig 4-6 m breit mulchen (Fahrweg)
Grabensohle und Böschungen beidseits mähen,
Grabentiefe 2 - 2,5 m, Böschungsneigung ca. 1:2
Böschungskopf beidseits freimähen,
Rückschnitt vorh. Gehölze, Ziel: Abflussprofil soweit freistellen, dass auch jährliche Nachtriebe nicht hinderlich werden
Sohle räumen und profilieren, anfallender Aushub ist seitlich am Graben profilgerecht einzubauen
Mähgut kann auf dem Randstreifen einplaniert werden und ist anschließend mit Forstmulcher zu mulchen.
Menge: 191,000 m

**01.10.0003 Brücke bis Rhein**
Brücke bis Rhein
Grabensohle und Böschungen beidseits mähen,
Böschungskopf beidseits freimähen,
Rückschnitt vorh. Gehölze, Ziel: Abflussprofil soweit freistellen, dass auch jährliche Nachtriebe nicht hinderlich werden
Sohle räumen und profilieren, anfallender Aushub ist seitlich am Graben profilgerecht einzubauen
Mähgut kann seitlich eingebaut und mit handgeführtem Schlegelmulcher gemulcht werden.
Dieser Abschnitt ist nicht mit Fahrzeugen zu erreichen, 100% Handarbeit
Menge: 95,000 m

**01.10.0004 Rohrdurchlässe und Brücken**
Rohrdurchlässe und Brücken
an den beiden Enden die Köpfe mähen
Durchlässe von beiden Seiten 2 m tief reinigen,
Substratauflage von ca. 10 cm Dicke ist aus Artenschutzgründen zu belassen
Brücken/Stege unter einer Breite von 2 m werden übermessen
Menge: 1,000 St

#### 01.11 Erstpflege

**01.11.0001 Erstpflege an Gräben**
Erstpflege an Gräben
nach Aufforderung durch den Auftraggeber
hierbei ist mit einer stärkeren Verbuschung mit Sträuchern und Gehölzen mit Einzeldurchmessern bis 3 m zu rechnen, auch flächendeckend. Stärkere Bäume werden auf Nachweis gesondert abgerechnet. Sohle und Böschungen sind zu mulchen, ggfs. auch mehrfach. Mähgut ist aus dem Grabenbereich zu entfernen und kann seitlich flächig gelagert werden.
Böschungskopf beidseitig freimähen,
Ziel: Abflussprofil soweit freistellen, dass auch jährliche Nachtriebe nicht hinderlich werden
Sohle räumen und profilieren, anfallender Aushub ist seitlich am Graben profilgerecht einzubauen
Mähgut ist auf dem Randstreifen flach einzubauen und ggfs. mit dem Forstmulcher nachzumulchen
Abschnitte sind teilweise mit Fahrzeugen zu erreichen, Anteil Handarbeit ca. 20%
Menge: 300,000 m

**01.11.0002 Erstpflege an Gräben (Handarbeit)**
Erstpflege an Gräben (Handarbeit)
nach Aufforderung durch den Auftraggeber
hierbei ist mit einer stärkeren Verbuschung mit Sträuchern und Gehölzen mit Einzeldurchmessern bis 3 m zu rechnen, auch flächendeckend. Stärkere Bäume werden auf Nachweis gesondert abgerechnet. Sohle und Böschungen sind zu mulchen, ggfs. auch mehrfach. Mähgut ist aus dem Grabenbereich zu entfernen und kann seitlich flächig gelagert werden.
Böschungskopf beidseitig freimähen,
Ziel: Abflussprofil soweit freistellen, dass auch jährliche Nachtriebe nicht hinderlich werden
Sohle räumen und profilieren, anfallender Aushub ist seitlich am Graben profilgerecht einzubauen
Mähgut ist auf dem Randstreifen flach einzubauen und ggfs. mit dem Forstmulcher nachzumulchen
Abschnitte sind nicht mit Fahrzeugen zu erreichen, Anteil Handarbeit 100%
Menge: 90,000 m

**01.11.0003 Gehölze entfernen über 5-10 cm Stamm**
Gehölze entfernen über 5-10 cm Stamm
Gehölze im Abflussprofil entfernen. Stammdurchmesser über 5-10 cm,
Höhe und Kronendurchmesser 5-8 m, auch mehrstämmig
(Gehölzart: Weide, Pappel, Holunder, Cornus o. ä.)
absägen, vorbereiten zur Wurzelstockrodung
Menge: 5,000 St

**01.11.0004 Gehölze entfernen über 10-20 cm Stamm**
Gehölze entfernen über 10-20 cm Stamm
Gehölze im Abflussprofil entfernen. Stammdurchmesser über 10-20 cm,
Höhe und Kronendurchmesser über 8-12 m, auch mehrstämmig
(Gehölzart: Weide, Pappel, Holunder, Cornus o. ä.)
absägen, vorbereiten zur Wurzelstockrodung
Menge: 5,000 St

**01.11.0005 Gehölze entfernen über 20-40 cm Stamm**
Gehölze entfernen über 20-40 cm Stamm
Gehölze im Abflussprofil entfernen. Stammdurchmesser über 20-40 cm,
Höhe und Kronendurchmesser über 12-18 m, auch mehrstämmig
(Gehölzart: Weide, Pappel, Holunder, Cornus o. ä.)
absägen, vorbereiten zur Wurzelstockrodung
Menge: 3,000 St

**01.11.0006 Wurzelstock roden, d=50 cm**
Wurzelstock roden, d=50 cm
Wurzelstock entfernen bis zu einer Tiefe von 0,5 m
nach Wahl AN (fräsen, schälen, Ausreißen)
Durchmesser Schnittstelle unter 50 cm
Wurzelstock/ Späne werden Eigentum des AN und sind zu behandlen/ entsorgen
Menge: 6,000 St

**01.11.0007 Wurzelstock roden, d= 50-80 cm**
Wurzelstock roden, d= 50-80 cm
Wurzelstock entfernen bis zu einer Tiefe von 0,5 m
nach Wahl AN (fräsen, schälen, Ausreißen)
Durchmesser Schnittstelle über 50 bis 80 cm
Wurzelstock/ Späne werden Eigentum des AN und sind zu behandeln/ entsorgen
Menge: 2,000 St

#### 01.12 Stundenlohnarbeiten

*Hinweis: Anmerkungen*
Anmerkungen

Stundenlohnarbeiten werden nur auf besondere Anordnung des AG durchgeführt und vergütet. Positionen in diesem Titel sind nicht auf allgemeine Positionsleistungen anzuwenden.

**01.12.0001 Landschaftsgärtner/-in Stundenlohnarbeiten sämtliche Kosten/Zuschläge**
Stundenlohnarbeiten durch Landschaftsgärtner/-in
oder Facharbeiter glw. Qualifikation, auf Anordnung des AG ausführen,
der Verrechnungssatz für die jeweilige Arbeitskraft umfasst sämtliche Aufwendungen wie Lohn- und Gehaltskosten, Lohn- und Gehaltsnebenkosten, Zuschläge, lohngebundene und lohnabhängige Kosten, sonstige Sozialkosten, Gemeinkosten, Wagnis und Gewinn.
Menge: 6,000 h

**01.12.0002 Arbeiter/-in Stundenlohnarbeiten sämtliche Kosten/Zuschläge**
STLB-Bau 2013-04 091
Stundenlohnarbeiten durch Arbeiter/-in
auf Anordnung des AG ausführen,
der Verrechnungssatz für die jeweilige Arbeitskraft umfasst sämtliche Aufwendungen wie Lohn- und Gehaltskosten, Lohn- und Gehaltsnebenkosten, Zuschläge, lohngebundene und lohnabhängige Kosten, sonstige Sozialkosten, Gemeinkosten, Wagnis und Gewinn.
Menge: 6,000 h

**01.12.0003 Holzhäcksler Bedienungspersonal einsetzen Antriebsaggregat Durchm. bis 10cm**
STLB-Bau 2013-04 091
Holzhäcksler, mit Bedienungspersonal, auf Anordnung des AG einsetzen,
der Verrechnungssatz für die jeweilige Arbeitskraft umfasst sämtliche Aufwendungen wie Lohn- und Gehaltskosten, Lohn- und Gehaltsnebenkosten, Zuschläge, lohngebundene und lohnabhängige Kosten, sonstige Sozialkosten, Gemeinkosten, Wagnis und Gewinn.
der Verrechnungssatz für das Gerät umfasst sämtliche Aufwendungen für den Betrieb, Gemeinkosten, Wagnis und Gewinn, mit Antriebsaggregat, für Holzdurchmesser bis 10 cm.
Menge: 3,000 h

**01.12.0004 Graben räumen nachprofilieren Sohlen-B 1-1,2m T 0,75-1,25m 0,3m3/m OU SU* laden transp. LKW AN entsorgen Entsorg.-geb. AN AVV170504**
STLB-Bau 2016-10 002
Graben räumen und nachprofilieren, Breite der Sohle über 1 bis 1,2 m, Grabentiefe über 0,75 bis 1,25 m, Böschungsneigung 1:1,5, Aushubmenge einschl. Räumgut im Mittel 0,3 m3/m, 2 Bodengruppen, Bodengruppe 1 OU DIN 18196 (Schluff mit organischen Beimengungen oder organogener Schluff), Bodengruppe 2 SU* DIN 18196 (Sand-Schluff-Gemisch), Räumgut im Behälter des AN sammeln, auf LKW des AN laden, transportieren, entsorgen, die Entsorgungsgebühren werden vom AN übernommen, Abfall ist nicht gefährlich, schadstoffbelastet gemäß Analyse, Abfallschlüssel nach AVV (Abfallverzeichnis-Verordnung) 170504 Boden/Stein, zum Lager/zur Anlage nach Wahl des AN.
Menge: 1,000 m

**01.12.0005 LKW mit Kran und Greifer**
LKW mit Kran und Greifer
LKW mit Kran und Greifer, mit Fahrer, auf Anordnung des AG einsetzen,
Auslegerlänge > 8 m
der Verrechnungssatz für die jeweilige Arbeitskraft umfasst sämtliche Aufwendungen wie Lohn- und Gehaltskosten, Lohn- und Gehaltsnebenkosten, Zuschläge, lohngebundene und lohnabhängige Kosten, sonstige Sozialkosten, Gemeinkosten, Wagnis und Gewinn.
Der Verrechnungssatz für das Gerät umfasst sämtliche Aufwendungen für den Betrieb, Gemeinkosten, Wagnis und Gewinn.
Menge: 4,000 h

**01.12.0006 LKW Fahrer einsetzen 3,5-5t**
STLB-Bau 2013-04 091
LKW, mit Fahrer, auf Anordnung des AG einsetzen,
der Verrechnungssatz für die jeweilige Arbeitskraft umfasst sämtliche Aufwendungen wie Lohn- und Gehaltskosten, Lohn- und Gehaltsnebenkosten, Zuschläge, lohngebundene und lohnabhängige Kosten, sonstige Sozialkosten, Gemeinkosten, Wagnis und Gewinn.
der Verrechnungssatz für das Gerät umfasst sämtliche Aufwendungen für den Betrieb, Gemeinkosten, Wagnis und Gewinn, Nutzlast 3,5 bis 5 t, Kipper.
Menge: 10,000 h

**01.12.0007 Minibagger Fahrer einsetzen**
STLB-Bau 2013-04 091
Minibagger, mit Fahrer, auf Anordnung des AG einsetzen,
der Verrechnungssatz für die jeweilige Arbeitskraft umfasst sämtliche Aufwendungen wie Lohn- und Gehaltskosten, Lohn- und Gehaltsnebenkosten, Zuschläge, lohngebundene und lohnabhängige Kosten, sonstige Sozialkosten, Gemeinkosten, Wagnis und Gewinn.
der Verrechnungssatz für das Gerät umfasst sämtliche Aufwendungen für den Betrieb, Gemeinkosten, Wagnis und Gewinn, Fahrwerk mit Ketten.
Menge: 3,000 h

**01.12.0008 Motorsäge Bedienungspersonal einsetzen L bis 40cm**
Freischneider, Motorsäge oder vergleichbar mit Bedienungspersonal, auf Anordnung des AG einsetzen,
der Verrechnungssatz für die jeweilige Arbeitskraft umfasst sämtliche Aufwendungen wie Lohn- und Gehaltskosten, Lohn- und Gehaltsnebenkosten, Zuschläge, lohngebundene und lohnabhängige Kosten, sonstige Sozialkosten, Gemeinkosten, Wagnis und Gewinn.
der Verrechnungssatz für das Gerät umfasst sämtliche Aufwendungen für den Betrieb, Gemeinkosten, Wagnis und Gewinn, Leistung 2-2,6 kW
Menge: 2,000 h

**01.12.0009 Radlader Fahrer einsetzen bis 18kW**
STLB-Bau 2013-04 091
Radlader, mit Fahrer, auf Anordnung des AG einsetzen,
der Verrechnungssatz für die jeweilige Arbeitskraft umfasst sämtliche Aufwendungen wie Lohn- und Gehaltskosten, Lohn- und Gehaltsnebenkosten, Zuschläge, lohngebundene und lohnabhängige Kosten, sonstige Sozialkosten, Gemeinkosten, Wagnis und Gewinn.
der Verrechnungssatz für das Gerät umfasst sämtliche Aufwendungen für den Betrieb, Gemeinkosten, Wagnis und Gewinn, Motorleistung bis 18 kW.
Menge: 5,000 h

**01.12.0010 Bagger, mit Fahrer, Einsatzgewicht 22 to**
Bagger, mit Fahrer, Einsatzgewicht 22 to
Bagger, mit Fahrer, Einsatzgewicht >22 to, auf Anordnung des AG einsetzen,
Anbaugerät: Mähkorb, Mulcher, Fräse gem. Anforderung AG
der Verrechnungssatz für die jeweilige Arbeitskraft umfasst sämtliche Aufwendungen wie Lohn- und Gehaltskosten, Lohn- und Gehaltsnebenkosten, Zuschläge, lohngebundene und lohnabhängige Kosten, sonstige Sozialkosten, Gemeinkosten, Wagnis und Gewinn.
Der Verrechnungssatz für das Gerät umfasst sämtliche Aufwendungen für den Betrieb, Gemeinkosten, Wagnis und Gewinn.
Menge: 5,000 h

**01.12.0011 Schlepper mit Forstmulcher**
Schlepper mit Forstmulcher
Schlepper 130 kW, mit Fahrer, auf Anordnung des AG einsetzen,
Anbaugerät Forstmulcher für Schnittgut bis Durchmesser bis 120 mm, Front-Schlegelmäher, Ausleger-Schlegelmäher
Der Verrechnungssatz für die jeweilige Arbeitskraft umfasst sämtliche Aufwendungen wie Lohn- und Gehaltskosten, Lohn- und Gehaltsnebenkosten, Zuschläge, lohngebundene und lohnabhängige Kosten, sonstige Sozialkosten, Gemeinkosten, Wagnis und Gewinn.
der Verrechnungssatz für das Gerät umfasst sämtliche Aufwendungen für den Betrieb, Gemeinkosten, Wagnis und Gewinn, Motorleistung bis 130 kW.
Menge: 5,000 h

**01.12.0012 Schlepper mit Anbaugerät 2. Anbauraum**
Schlepper mit Anbaugerät 2. Anbauraum

Fahrzeug wie vorhergehende Position, jedoch als Trägerfahrzeug mit Anbaugeräten an 2 Anbauräumen mit Bedienung
Menge: 5,000 h

#### 01.13 Entsorgung

**01.13.0001 Stoffe nicht gefährlich AVV170504 Z0 LKW AN transp. entsorgen Verwertungsanlage bis 5km**
STLB-Bau 2013-04 087
Bau- und Abbruchabfälle Boden, Steine und Baggergut,
nicht gefährlich, Abfallschlüssel nach AVV (Abfallverzeichnis-Verordnung) 170504 Boden/Stein,
nicht schadstoffbelastet, Zuordnung Z 0 (uneingeschränkter Einbau),
auf Baustelle lagernd, laden, mit LKW des AN transportieren, zur Verwertungsanlage, Transportentfernung bis 5 km,
Anlage/Standort 'Bauschuttrecyclinganlage Schifferstadter Straße'

oder gleichwertig,
Anlage/Standort '....................................................'
vom Bieter einzutragen,
die Entsorgungsgebühren werden gegen Nachweis vergütet.
Menge: 100,000 t

**01.13.0002 Stoffe nicht gefährlich AVV200138 LKW AN transp. entsorgen Verwertungsanlage bis 10km Entsorg.-geb. gg.Nachweis**
Siedlungsabfälle Getrennt gesammelte Fraktionen,
nicht gefährlich, Abfallschlüssel nach AVV (Abfallverzeichnis-Verordnung) 200138 Holz,
nicht schadstoffbelastet, Altholzkategorie A I,
auf Baustelle aufnehmen, laden, mit LKW des AN transportieren, zur Verwertungsanlage, Transportentfernung bis 10 km,
Anlage/Standort 'Recyclinghof EBS, Franz Kirrmeier Straße' die Entsorgungsgebühren werden gegen Nachweis vergütet.
Menge: 100,000 kg

**01.13.0003 Stoffe nicht gefährlich AVV200201 LKW AN transp. entsorgen Verwertungsanlage bis 10km Entsorg.-geb. gg.Nachweis**
STLB-Bau 2013-04 087
Siedlungsabfälle Garten- und Parkabfälle,
nicht gefährlich, Abfallschlüssel nach AVV (Abfallverzeichnis-Verordnung) 200201 biologisch abbaubare Abfälle,
nicht schadstoffbelastet,
auf Baustelle lagernd, laden, mit LKW des AN transportieren, zur Verwertungsanlage, Transportentfernung bis 10 km,
Anlage/Standort 'Recyclinghof EBS, Franz Kirrmeier Straße'
die Entsorgungsgebühren werden gegen Nachweis vergütet.
Menge: 20,000 t

**01.13.0004 Stoffe nicht gefährlich AVV200301 LKW AN transp. entsorgen Verwertungsanlage bis 10km Entsorg.-geb. gg.Nachweis**
Siedlungsabfälle,
nicht gefährlich, Abfallschlüssel nach AVV (Abfallverzeichnis-Verordnung) 200301 gemischte Siedlungsabfälle,
nicht schadstoffbelastet,
auf Baustelle aufnehmen, laden, mit LKW des AN transportieren, zur Verwertungsanlage, Transportentfernung bis 10 km,
Anlage/Standort 'Recyclinghof EBS, Franz Kirrmeier Straße' die Entsorgungsgebühren werden gegen Nachweis vergütet.
Menge: 20,000 t

**01.13.0005 Sonderabfälle, Sperrmüll**
Sonderabfälle, Sperrmüll
Siedlungsabfälle Sonderabfälle,
Reifen, Elektrogeräte, Flüssigkeiten u. ä.
auf Baustelle aufnehmen, laden, mit LKW des AN transportieren, zur Verwertungsanlage, Transportentfernung bis 10 km,
Anlage/Standort Recyclinghof EBS, Franz Kirrmeier Straße
die Entsorgungsgebühren werden gegen Nachweis vergütet.
Menge: 2,000 t
